# Escalera escamoteable

- Propiedad del archivo: CYPE Ingenieros S.A.
- Formato: FIEBDC-3/2016
- Programa: Generador de precios de la construcción. CYPE Ingenieros, S.A.
- Fecha: 22/10/2024
- Divisa: EUR
- Costes indirectos: 3 %
- IVA: 21 %

## S Señalización y equipamiento

### SE Escaleras prefabricadas

#### SEE Escamoteables

**SEE010** Ud Escalera escamoteable.
Escalera escamoteable de madera, acabado barnizado, de 3 tramos modelo LTK Energy 280 "FAKRO", para salvar una altura entre plantas de 233 a 280 cm y para un hueco de 100x55 cm, de altura regulable, con peldaños antideslizantes de 8 cm de anchura, tacos de goma, tapa interior, barra de apertura y cajón con aislamiento térmico incorporado, recibido con mortero de cemento, industrial, M-5. Totalmente montada.
Incluye: Replanteo y fijación del cajón. Colocación de la escalera y de la tapa. Sellado de las juntas con silicona neutra.
Criterio de medición de proyecto: Número de unidades previstas, según documentación gráfica de Proyecto.
Criterio de medición de obra: Se medirá el número de unidades realmente ejecutadas según especificaciones de Proyecto.

| Código | Ud | Descripción | Rendimiento | Precio | Importe |
|---|---|---|---|---|---|
| mt44efk020ga | Ud | Escalera escamoteable de madera, acabado barnizado, de 3 tramos modelo LTK Energy 280 "FAKRO", para salvar una altura entre plantas de 233 a 280 cm y para un hueco de 100x55 cm, de altura regulable, con peldaños antideslizantes de 8 cm de anchura, tacos de goma, tapa interior, barra de apertura y cajón con aislamiento térmico incorporado para empotrar en soporte. (material) | 1 | 478 | 478.000 |
| mt08aaa010a | m³ | Agua. (material) | 0.037 | 1.5 | 0.056 |
| mt09mif010ca | t | Mortero industrial para albañilería, de cemento, color gris, categoría M-5 (resistencia a compresión 5 N/mm²), suministrado en sacos, según UNE-EN 998-2. (material) | 0.203 | 53.48 | 10.856 |
| mt15sja100 | Ud | Cartucho de masilla de silicona neutra. (material) | 1 | 3.13 | 3.130 |
| mo011 | h | Oficial 1ª montador. (mano de obra) | 5 | 22.74 | 113.700 |
| mo080 | h | Ayudante montador. (mano de obra) | 5.54 | 21.02 | 116.451 |
| % | % | Costes directos complementarios | 2 % | 722.193 | 14.444 |
|  |  | Costes directos |  |  | 736.637 |

Residuos:
- colocación: mt09mif010ca; factor de residuo 0.0189
- colocación: mt15sja100 Cartucho de masilla de silicona neutra; factor de residuo 0.06

## Recursos

**mt08aaa010a** m³ Agua
Datos técnicos: Coste energético 60.000 MJ; Emisión de CO2 30.000 kg

**mt09mif010ca** t Mortero industrial para albañilería
Datos técnicos: Coste energético 2050.870 MJ; Emisión de CO2 177.583 kg; Código LER 17 01 01; Masa del elemento 1000 kg; Volumen 0.666667 m3
Residuos:
- embalaje: re150101 Envases de papel y cartón. (componente de residuo); rendimiento 8.571 kg; Código LER 15 01 01; Masa del elemento 1 kg; Volumen 0.001333 m3
- embalaje: re170201 Madera. (componente de residuo); rendimiento 0.463 kg; Código LER 17 02 01; Masa del elemento 1 kg; Volumen 0.000909 m3
- embalaje: re170203 Plástico. (componente de residuo); rendimiento 0.241 kg; Código LER 17 02 03; Masa del elemento 1 kg; Volumen 0.001667 m3

**mt15sja100** Ud Cartucho de masilla de silicona neutra
Datos técnicos: Coste energético 87.088 MJ; Emisión de CO2 3.667 kg; Código LER 17 09 04; Masa del elemento 0.45 kg; Volumen 0.0003 m3
Residuos:
- embalaje: re170203 Plástico; rendimiento 0.1 kg
